# WDVS straßenseitig
Angebotsaufforderung (GAEB 90, DA83)
Währung: EUR
Auftraggeber: Robert Grope GmbH Malerbetrieb

## WDVS straßenseitig
Datum: 25.11.24

*Hinweis*
Bauvorhaben: Tempelhofer Damm 149 / Götzstr. 1,
  12099 Berlin

Gewerk:  Maler & Maurer (Wärmedämmverbundsystem /
Balkone) inkl. Gerüst

Ausführungsort: straßensetige Fassade des Eckobjektes

  Weitere Gewerke die bei der Gesamtmodernisierung
tätig sind:
  Fensterbauer bis ca. 02/2025
  SiGeKo
  ggf.Schlosser

  Vor Angebotsabgabe ist zwingend eine
  Ortsbesichtigung durchzuführen.

Angaben zum Bauwerk

Es handelt dich um ein 4-geschossiges Wohn- und
Geschäftshaus aus dem Baujahr 1905, bestehend aus 2
Vorderhäusern

Ausführungszeitraum

Die Ausführung der Arbeiten erfolgt ab dem 03.02.2025
bis 11.07.2025 in Zusammenhang mit einer Erneuerung der
Fenster.

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten je
der Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss  7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

.

### Bereich 1 Baustelleneinrichtung

#### Abschnitt 1.1 Baustelleneinrichtung

**1.1.10 Baustelle einrichten**
Liefern, vorhalten und wieder entfernen aller zur
Ausführung der Arbeiten benötigten Geräte und
Werkzeuge.
Menge: 1,000 pau

**1.1.20 Baustellen WC**
Baustellen WC liefern, reinigen und abtransportieren
1 Stück WC
Menge: 1,000 Stk

**1.1.30 Vorhalten WC**
Baustellen WC vorhalten
1 Stück / Woche
Menge: 20,000 Stk

**1.1.40 Bauwasseranschluss**
Bauwasseranschluss  herstellen/vorhalten/demontieren
inkl. Wasseruhr (Verbrauch ist nach Fertigstellung der
Bauleitung mitzuteilen).
Menge: 1,000 pau

**1.1.50 Stellung eines Baustromanschluß**
Baustromanschluß (Baustromverteiler)Beauftragung eines
Elekrofachbetriebes zur Herstellung,Vorhaltung und
Demontage eines für die einzusetzenden Maschinen
geeigneten Stromanschlusses inkl. Stromzähler
(Verbrauch ist nach Fertigstellung der Bauleitung
mitzuteilen).
Menge: 1,000 pau

**1.1.60 Einholung einer Straßenlandsondernutzung**
Beantragung Straßenlandsondernutzung für die Zeit der
Bauausführung (gesamt) bei der Stadt. Inkl. etwaiger
Verlängerungen. Die Gebühren werden vom AG übernommen.
Menge: 1,000 paus

**1.1.70 Einholung einer Verkehrsrechtlichen Anordung**
Beantragung Parkzone am Gebäude / verkehrsrechtliche
Anordnung
für die Zeit der Bauausführung (gesamt). Inkl. etwaiger
Verlängerungen. Die Kosten der VRA trägt der AN was
einzukalkulieren ist.
Menge: 1,000 paus

**1.1.80 Verkehrssicherung BE**
Verkehrssicherung BE
Bauzaun, einrichten einer eingeschränkten
Halteverbotszone
vor dem Objekt, Aufstellen eines Regelplanes,
Absperrmaßnahmen gem. Regelplan mit Bauzaun nach Bedarf
(bis ca. 40 m) inkl. Barken und Beleuchtung (aufstellen
und nach Beendigung der Maßnahme entfernen)
Menge: 1,000 Stk

**1.1.90 Verkehrssicherung BE Standzeit**
Verkehrssicherung BE Standzeit
vorhalten (Gebrauchsüberlasssung) inkl. prüfen in
Stk/Woche
Menge: 20,000 StWo

**1.1.100 Bauzaun außerhalb Verkehrssicherung BE**
*** Bedarfsposition ohne GB
Bauzaun auf Anweisung des AG aus Mobilen
Stahlrahmenelementen mit
Rundstahlfüllstaben, Stützfüßen aus Beton, inkl.
sämtlicher
Verbindungen, Kupplungen etc. Der Zaun ist
aufzustellen, und nach Abschluss
aller Bauarbeiten wiederabzubauen
Menge: 1,000 m

**1.1.110 Zulage zur Vor-Pos. (Bauzaun) weiteren Zulage**
*** Bedarfsposition ohne GB
Zulage zur Vor-Pos. (Bauzaun) je weitere Woche
(inkl.sichern, regelm. prüfen)
Menge: 1,000 Wo

### Bereich 2 Gerüst

#### Abschnitt 2.1 Gerüst

**2.1.10 Standgerüst**
Standgerüst, Stahlrohrrahmengerüst einschl. innen
liegendem Leitergang, gem. Beachtung der geltenden
Normen, sowie gem. der Aufbau- u. Verwendungsanleitung
der Gerüsthersteller für die Fassaden-, Klempner- u.
Dachdeckerarbeiten
Gerüst auf- und auf Anweisung der Bauleitung abbauen.

Lastklasse:  4
Nutzgewicht:  300 kg/m²
Breitenklasse:  W09 (mind. 0,90m)
Menge: 1750,000 m2

**2.1.20 Gerüststandzeit**
Gerüst vorhalten (Gebrauchsüberlasssung) in m²/Woche
Menge: 35000,000 m2Wo

**2.1.30 Zulage erschwerter Transport**
Leistung wie in Vor-Pos. beschrieben, jedoch als Zulage
für den erschwerten horizontalen Schultertransport (An-
und Abtransport).
Menge: 1,000 psch

**2.1.40 Dachdeckerschutzgerüst**
Dachdeckerschutzgerüst 2,00 m hoch, einschließlich den
erforderlichen Auslegern und Netzen erstellen und
abbauen nach DIN 4420 Teil 1
Menge: 105,000 m

**2.1.50 Dachdeckerschutzstandzeit**
Dachdeckerschutzgerüst vorhalten
(Gebrauchsüberlasssung) in m/Woche
Menge: 2100,000 mWo

**2.1.60 Passantenschutzdach**
Passantenschutzdach im Bereich von Duchfahrten, Ein-
und Ausgängen erstellen und nach Abnahme der Leistungen
wieder beseitigen, einschl. dem fachgerechten
Verschließen von entstandenen Gerüstankerlöchern.
Menge: 2,000 Stk

**2.1.70 Passantenschutzdachstandzeit**
Passantenschutzdach vorhalten (Gebrauchsüberlasssung)
in Stk/Woche
Menge: 40,000 StWo

**2.1.80 Gerüstnetze**
Gerüstfläche mit geeigneten Netzen fachgerecht zum
Schutz vor Witterungseinflüssen wie z. B. Wind, Staub,
Regen, Sonne, etc., abhängen, verankern und nach
Abnahme wieder beseitigen.
Menge: 1750,000 m2

**2.1.90 Gerüstnetzstandzeit**
Netze vorhalten (Gebrauchsüberlasssung) in m²/Woche
Menge: 35000,000 m2Wo

**2.1.100 Konsolausleger 30 cm**
onsolausleger 30cm
30-iger Konsolausleger montieren und auf Anweisung der
Bauleitung abbauen.
Menge: 415,000 m

**2.1.110 Konsolauslegerstandzeit 30cm**
Konsolausleger vorhalten (Gebrauchsüberlasssung) in
m/Woche
Menge: 8300,000 mWo

**2.1.120 Konsolausleger 70 cm**
*** Bedarfsposition ohne GB
Konsolausleger 70cm
70-iger Konsolausleger montieren und auf Anweisung der
Bauleitung abbauen.
Menge: 1,000 m

**2.1.130 Konsolauslegerstandzeit 70cm**
*** Bedarfsposition ohne GB
Konsolausleger vorhalten (Gebrauchsüberlasssung) in
m/Woche
Menge: 1,000 mWo

**2.1.140 Gitterträgerüberbauung**
Gitterträgerüberbauung über Einfahrten, Durchgängen,
Balkonen und nicht tragfähigen Dächern erstellen,
vorhalten und abbauen nach DIN 4420 Teil 1
Menge: 50,000 m

**2.1.150 Gitterträgerstandzeit**
Gitterträger vorhalten (Gebrauchsüberlasssung) in
m/Woche
Menge: 1000,000 mWo

**2.1.160 Gerüsttreppenturm**
Gerüsttreppenturm nach DIN EN 12811 Arbeitsgerüste als
Aufstieg zum erreichen hochgelegener Arbeitsplätze in
das Gerüst der Hauptposition integriert.
Einschl. Innen- und Außengeländer mit einer Laufbreite
von
ca. 60 cm, inkl. verschließbarer Bautür zum Schutz des
Zutritts unbefugter Personen erstellen und wieder
abbauen.

Abrechnung nach Höhenmeter.
Menge: 24,000 m

**2.1.170 Gerüsttreppenturmstandzeit**
Gerüsttreppenturm vorhalten (Gebrauchsüberlasssung)
m/Woche
Menge: 480,000 mWo

**2.1.180 Passantenschutztunnel**
Passantenschutztunnel (Breite = 1,65 m/ Höhe 2,10 m)
erstellen und nach Abnahme der Leistungen wieder
beseitigen, einschl. dem fachgerechten Verschließen von
entstandenen Gerüstankerlöchern.
Menge: 85,000 m

**2.1.190 Passantenschutztunnelstandzeit**
Zulage zu Passantenschutztunnel für jede weitere Woche
Leistung wie in Pos. Passantenschutztunnel beschrieben,
jedoch als Zulage für die Gebrauchsüberlassung für jede

weitere Woche.
Menge: 1700,000 mWo

**2.1.200 Überschlag-/Durchschlagschutz**
*** Bedarfsposition ohne GB
Überschlagschutz (45°) mit entsprechenden Auslegern
sowie Durchschlagschutz auf der ersten Gerüstlage im
Bereich zum öffentlichen Straßenraum bzw. zu
Verkehrswegen.
Menge: 85,000 m

**2.1.210 Überschlag-/Durchschlagschutzstandzeit**
*** Bedarfsposition ohne GB
Überschlag-/Durchschlagschutz vorhalten
(Gebrauchsüberlasssung) in m/Woche
Menge: 1700,000 mWo

**2.1.220 Gerüstlöcher (WDVS) verschließen**
Regendichtes Verschließen der Gerüstankerlöcher in der
Fassade im Zuge des Gerüstabbaus. Ausfüllen mit Wärmedämmstoff des verwendeten Systems sowie mit systemzugehörigem Fugendichtstoff. Nahtloses Angleichen mit dem
verwendeten Dekorputz des Fassadensystems, wobei die
Dichtigkeit der Deckbeschichtung gewährleistet sein
muss. Sorgfältiges Anpassen der Ausbesserungsstelle an
die vorhandene Putzstruktur.
Menge: 1,000 psch

### Bereich 3 Wärmedämmung

#### Abschnitt 3.1 Wärmedämmung

**3.1.10 Bodenflächen mit Abdeckvlies abdecken**
Bodenflächen mit Abdeckvlies schützen
und nach Beendigung der Arbeiten entfernen und
entsorgen
Menge: 105,000 m2

**3.1.20 Fensterflächen mit Fensterfolie abkleben**
Fensterflächen mit Fensterfolie schützenund nach den
Arbeiten entfernen und entsorgen.
Menge: 320,000 m2

**3.1.30 Untergrund auf Tragfähigkeit und Ebenheit Prüfen**
Untergrund für das fachgerechte Befestigen eines WDVS
prüfen. Prüfung ob der Untergrund in seiner Ebenheit
der
DIN 18202 (Maßtoleranzen im Hochbau, Tabelle 3)
entspricht. Ergebnisse protokollieren. Prüfung der
Ebenheit
Menge: 2540,000 m2

**3.1.40 Losen Altputz abschlagen**
Fassade auf losen und nicht tragfähigen Putz prüfen und
diesen
entfernen und fach gerecht entsorgen

Annahme von ca. 10% der Gesamtfläche
Menge: 255,000 m2

**3.1.50 Fassadenfläche neu verputzen**
Putz mit faserhaltigem, spritzbarem,
mineralischem Leicht-Trockenmörtel (nach
DIN 18550 Teil 4) liefern und beiputzen der zuvor
freigelegten Stellen.

Ausgleichputz anbringen

Ausgleichputzes mit einem Kalkzementmörtel MG P II nach
DIN 18550 liefern und auftragen.

Putz mindestens 14 Tage erhärten lassen.

Je nach gewünschter Oberbeschichtung den
Putzmörtel fein abreiben oder leicht aufrauen.
Menge: 255,000 m2

**3.1.60 Putz der Fensterlaibungen abstemmen**
Putz der Fensterlaibungen zur Aufnahme der Wärmedämmung
/ Laibungsdämmung abstemmen
Menge: 630,000 m

**3.1.70 Fensterlaiibung beiputzen**
Fensterlaibung zur Aufnahme der Wärmedämmung /
Laibungsdämmung beiputzen
Menge: 630,000 m

**3.1.80 Bautechnische Risse aufweiten**
Bautechnische Risse fachgerecht U-förmig aufweiten,
 Abmessung: b/t = 1/1 cm. Rißbereich gründlich
entstauben.
Menge: 300,000 m

**3.1.90 Bautechnische Risse verfüllen**
Bautechnische Risse mit plasto-elastischerSpachtelmasse
oberflächenbündig verfüllen und fachgerecht an die
Oberflächenstruktur angleichen.Erzeugnis: Brillux Riss
Stop
 376Verbrauch: 1 g/m
o. glw.
Menge: 300,000 m

**3.1.100 Algen-, Moos-/ Pilzbefall entfernen, außen, Capatox**
Vorhandenen Algen-, Moos- und Pilzbefall auf der
Oberfläche vollflächig durch geeignete Maßnahmen
fachgerecht nass entfernen, einschl. der
mechanischenEntfernung vonevtl. vorhandenen
Pflanzen- und Saugpollen von Rankgewächsen.
Produktart: Desinfektionsmittel PT 2 (lt. Biozid
verordnung 528/2012/EU)Gereinigte Flächen mit wässriger
 Mikrobiozid-Lösungdurchwaschen.Erzeugnis: Capatox
Verbrauch: 150 ml/m² Algen-, Moos-/ Pilzbefall
entfernen, au
ßen, Capatox
o. glw.
Menge: 2540,000 m2

**3.1.110 Fassade mit Hochdruck reinigen**
Verunreinigungen, Schmutz, Staub, Fett und lose
anhaftende Substanzen vollflächig durch geeignete
Maßnahmen, unter Beachtung der Bestimmungen des
Umweltschutzes, fachgerecht entfernen, einschl.
aller erf. Nebenarbeiten und Schutzmaßnahmen.

Verfahren: Dampf-/Heißwasserstrahlen
 Verunreinigungen entfernen (Dampf-/Heißwasserstrahlen)
Menge: 2540,000 m2

**3.1.120 Fassade mit Putzgrund grundieren**
Grundbeschichtung mit Spezial-Grundiermittelauf Dispers
ionsbasis, wasserverdünnbar, gefüllt,weiß pigmentiert,
haftvermittelnd, außen und innen einsetzbar.
Farbton:(abgestimmt auf die Schlussbeschichtung)
Erzeugnis: Putzgrund 610Verbrauch: 350 g/m²
o. glw.
Menge: 2540,000 m2

**3.1.130 Sockelschiene 10 cm fachgerecht anbringen**
*** Bedarfsposition ohne GB
Sockelschienen aus stranggepreßtem Aluminium in Trogfor
m mit vorderseitig ausgebildeter Tropfkante als Systema
bschluß mit Montage-Schlagschrauben montieren, einschl.
 Sockelschienenverbindern und Eckausbildung.
Für Dämmplattendicke: 100 mm
Länge: 2000 mm
Erzeugnis: Capatect-Sockelschiene 6700/10
Verbrauch: 1 m/m
o. glw.
Menge: 1,000 m

**3.1.140 Sockelschiene 16cm fachgerecht anbringen**
Sockelschienen aus stranggepreßtem Aluminium in Trogfor
m mit vorderseitig ausgebildeter Tropfkante als Systema
bschluß mit Montage-Schlagschrauben montieren, einschl.
 Sockelschienenverbindern und Eckausbildung.
Für Dämmplattendicke: 160 mm
Länge: 2000 mm
Erzeugnis: Capatect-Sockelschiene 6700/16
Verbrauch: 1 m/m
o. glw.
Menge: 105,000 m

**3.1.150 MW-Fassadendämmplatte,WLZ 35,d=100 mm (Gesimse)**
Fassadendämmplatten aus Mineralwolle mit erhöhter
Dämmleistung, Vorderseite orange beschichtet,
mit systemzugehöriger Klebemasse dicht gestoßen in der
Wulst-Punkt-Methode verkleben.
Dämmplattendicke: 100 mm
Format: 1200 x 400 mm
Kantenausbildung: stumpf
Wärmeleitfähigkeit: 0,035 W/(m x K) nach DIN 4108-4Dyn.

Steifigkeit: 7 MN/m3WDVS-Lastklasse: >= 0,22 kNKlasse A
1 (DIN EN 13501-1) nicht brennbar
Erzeugnis: Capatect-Klebe- und Spachtelmasse 186M
Verbrauch: 4,5 kg/m²
Erzeugnis: Capatect MW Fassadendämmplatte 151/10 EXTRA
WLZ 035
Verbrauch: 1 m²/m²
o. glw.
Menge: 68,000 m2

**3.1.160 MW-Fassadendämmplatte,WLZ 35,d=160 mm**
Fassadendämmplatten aus Mineralwolle mit erhöhter
Dämmleistung, Vorderseite orange beschichtet, mit
systemzugehöriger Klebemasse dicht gestoßen in der
Wulst-Punkt-Methode verkleben.
Dämmplattendicke: 160 mm
Format: 1200 x 400 mm
Kantenausbildung: stumpf
Wärmeleitfähigkeit: 0,035 W/(m x K) nach DIN 4108-4Dyn.

Steifigkeit: 7 MN/m3WDVS-Lastklasse: >= 0,22 kNKlasse A
1 (DIN EN 13501-1) nicht brennbar
Erzeugnis: Capatect-Klebe- und Spachtelmasse 186M
Verbrauch: 4,5 kg/m²
Erzeugnis: Capatect MW Fassadendämmplatte 151/16 EXTRA
WLZ 035
Verbrauch: 1 m²/m²
o. glw.
Menge: 1750,000 m2

**3.1.170 Phenolharz-Dämmplatten anbringen (Bereiche Balkone)**
Fluchtrechtes und planebenes Anbringen von beidseitig
vlieskaschierten Fassadendämmplatten aus
Phenolharzschaum nach DIN EN 13166. Verkleben auf
vorbereiteten Untergrund mit systemzugehörigen
Plattenkleber, Stoß- und Lagerfugen kleberfrei lassen.

Brandverhalten: C-s2, d0 nach DIN EN 13501-1,
Anwendungsgebiet (DIN 4108-10): WAP

Abmessungen 1200 x 400 mm
Bemessungeswert der Wärmeleitfähigkeit nach DIN 4108-4:

d = 20 - 200 mm: 0,022 W/(mK) nach DIN 4108-4

Dämmstoffdicke: ca. 100 mm
Klebeflächenanteil: = 40 %
Untergrund: ...
Produkt: Capatect PF-Dämmplatte 122/09
Verbrauch: 1 m²/m²
Produkt: Capatect Klebe- und Spachtelmasse 190
Verbrauch: 6 kg/m²
o. glw.
Menge: 350,000 m2

**3.1.180 MW-Fassadendämmplatte,WLZ 35,d=100 mm (Balkondecken)**
Fassadendämmplatten aus Mineralwolle mit erhöhter
Dämmleistung, Vorderseite orange beschichtet,
mit systemzugehöriger Klebemasse dicht gestoßen in der
Wulst-Punkt-Methode verkleben.
Dämmplattendicke: 100 mm
Format: 1200 x 400 mm
Kantenausbildung: stumpf
Wärmeleitfähigkeit: 0,035 W/(m x K) nach DIN 4108-4Dyn.

Steifigkeit: 7 MN/m3WDVS-Lastklasse: >= 0,22 kNKlasse A
1 (DIN EN 13501-1) nicht brennbar
Erzeugnis: Capatect-Klebe- und Spachtelmasse 186M
Verbrauch: 4,5 kg/m²
Erzeugnis: Capatect MW Fassadendämmplatte 151/10 EXTRA
WLZ 035
Verbrauch: 1 m²/m²
o. glw.
Menge: 90,000 m2

**3.1.190 Perimeterdämmung 10 cm**
Perimeterdämmplatten aus EPS-Hartschaum, EPS 035 PW,mit
bituminöser Klebemasse dicht gestoßen in der
Wulst-Punkt-Methode im sichtbaren Sockelbereich
verkleben.
Einbauhöhe: 1 m (bis 1 m Höhe)
Dämmplattendicke: 100 mm
Format: 1000 x 500 mm
Kantenausbildung: stumpf
Erzeugnis: CT 115 EPS035 FS
Dämmplatte Sockel & Perimetermeter
Verbrauch: 1qm
Erzeugnis: CT 114 Klebe & Dichtmasse
Verbrauch: 4 kg
o. glw
Menge: 50,000 m2

**3.1.200 Perimeterdämmung 16 cm Sockelbereich**
Perimeterdämmplatten aus EPS-Hartschaum, EPS 035 PW,mit
bituminöser Klebemasse dicht gestoßen in der
Wulst-Punkt-Methode im sichtbaren Sockelbereich
verkleben.
Einbauhöhe: 1 m (bis 1 m Höhe)
Dämmplattendicke: 160 mm
Format: 1000 x 500 mm
Kantenausbildung: stumpf
Erzeugnis: CT 115 EPS035 FSDämmplatte Sockel & Perimete
rmeter
Verbrauch: 1 qm
Erzeugnis: CT 114 Klebe & Dichtmasse
Verbrauch: 4 kg
o.glw.
Menge: 52,000 m2

**3.1.210 MW-Laibungsdämmung, d = 20 mm**
Leistung wie in Position "Fassadendämmplatten"
beschrieben, jedoch Ausführung auf Laibungsflächen
von Öffnungen.
Laibungstiefe: 250 mm
Dämmplattendicke: 20 mm
Menge: 630,000 m

**3.1.220 Zulage MW-Laibungsdämmung**
*** Bedarfsposition ohne GB
Zulage Laibungsdämmung für 10mm Mehrdicke
Menge: 1,000 m

**3.1.230 Verdübelung L=140 mm, Phenolharz-Dämmplatten**
Oberflächenbündige Verdübelung der Phenolharz-
Fassadendämmplatten mit allgemein bauaufsichtlich
zugelassenen Schraubdübeln mit punktbezogenem
Wärmedurchgangskoeffizient von 0,000 W/K nach
Dübelschema. Das Dübelschema (Dübelzugversuch)
ist vom Hersteller abzufragen und der Bauleitung zu
übergeben.
Die erforderliche Dübelanzahl (n) je m² ergibt sich
aus der für die jeweils zu betrachtende Fassadenfläche
anliegenden Windsoglast (we) und der für das System
zugrunde liegenden Tragfähigkeit und Dübellastklasse.
Zu Vergleichszwecken vorab mit im Mittel 6 St/m²
Plattendübel kalkulieren.

Chi-Wert: 0,000 W/K
Verankerungstiefe: mind. 30 mm
Fassadenbereich: ...
Untergrund: ...
Schaftlänge Dübel: 140 mm
Produkt: Capatect Schraubdübel Easy 051/140
Verbrauch: 6 St/m²
o. glw.
Menge: 420,000 m2

**3.1.240 Verdübelung, L=200 mm, Miwo-Dämmplatten**
Oberflächenbündige Verdübelung der Miwo-Dämmplatten
(zg) mit allgemein bauaufsichtlich zugelassenen
Schraubdübeln mit punktbezogenem
WärmedurchgangsKoeffizient von 0,000 W/K nach
Dübelschema. Das Dübelschema (Dübelzugversuch)
ist vom Hersteller abzufragen und der Bauleitung zu
übergeben.
Die erforderliche Dübelanzahl (n) je m² ergibt sich
aus der für die jeweils zu betrachtende Fassadenfläche
anliegenden Windsoglast (we) und der für das System
zugrunde liegenden Tragfähigkeit und Dübellastklasse.
Zu Vergleichszwecken vorab mit im Mittel 6 St/m²
Plattendübel kalkulieren, Nachträge gemäß
Windlastberechnung möglich.
Chi-Wert: 0,000 W/K
Verankerungstiefe: mind. 30 mm
Fassadenbereich: .
Untergrund: ...
Schaftlänge Dübel: 200 mm
Produkt: Capatect Schraubdübel Easy 051/200
Verbrauch: 6 St/m²
Produkt: Capatect Dübelscheibe 153/Easy90
Verbrauch: 6 St/m²
o. glw.
Menge: 1750,000 m2

**3.1.250 Verdübelung, L=175 mm, Miwo-Dämmplatten (Balkondecken)**
Oberflächenbündige Verdübelung der Miwo-Dämmplatten
(zg) mit allgemein bauaufsichtlich zugelassenen
Schraubdübeln mit punktbezogenem
WärmedurchgangsKoeffizient von 0,000 W/K nach
Dübelschema. Das Dübelschema (Dübelzugversuch)
ist vom Hersteller abzufragen und der Bauleitung zu
übergeben.
Die erforderliche Dübelanzahl (n) je m² ergibt sich
aus der für die jeweils zu betrachtende Fassadenfläche
anliegenden Windsoglast (we) und der für das System
zugrunde liegenden Tragfähigkeit und Dübellastklasse.
Zu Vergleichszwecken vorab mit im Mittel 6 St/m²
Plattendübel kalkulieren, Nachträge gemäß
Windlastberechnung möglich.
Chi-Wert: 0,000 W/K
Verankerungstiefe: mind. 30 mm
Fassadenbereich: .
Untergrund: ...
Schaftlänge Dübel: 175 mm
Produkt: Capatect Schraubdübel Easy 051/175
Verbrauch: 6 St/m²
Produkt: Capatect Dübelscheibe 153/Easy90
Verbrauch: 6 St/m²
o. glw.
Menge: 90,000 m2

**3.1.260 Mineralische Ausgleichsspachtelung**
Ausgleichsspachtelung auf MW-Fassadendämmplatten
mit mineralischem Werktrockenmörtel ganzflächig
herstellen.
Schichtdicke: ca. 1 mm
Produkt: Capatect-Klebe- und Spachtelmasse 190
Verbrauch: 2 kg/m²
o. glw.
Menge: 1820,000 m2

**3.1.270 Mineralische Armierungsschicht, d = 4 mm**
Armierungsschicht auf PS-Fassadendämmplatten mitmineral
ischem Werktrockenmörtel und alkaliresistentemArmierung
sgewebe mit erhöhtem Flächengewicht von 165 g/m², +- 5%
 gem. DIN 53854 (dadurch Erhöhung derArmierungsstabilit
ät) ganzflächig herstellen.
Technische Eigenschaften:
- A2-s1,d0 gemäß DIN EN 13501
-1Schichtdicke: ca. 4 mm
Gewebe-Maschenweite: 4 x 4 mm
Erzeugnis: Capatect-Gewebe 650/110
Verbrauch: 1,1 m²/m²
Erzeugnis: Capatect-Klebe- und Armierungsmasse 186M
Verbrauch: 4,5 kg/m²
o. glw.
Menge: 2170,000 m2

**3.1.280 Kunststoffwinkel 3,5*3,5cm anbringen**
*** Bedarfsposition ohne GB
Kunststoffwinkel 3,5*3,5cm mit Silicon an der Fensterla
ibung anbringenZur Aufnahme einer 3cm Wärmedämmplatte.
Menge: 1,000 m

**3.1.290 Gewebeanschlußleiste**
Anschlussfugen an angrenzende Bauteile ausbilden mit
Fertigteilprofil, bestehend aus Kunststoffschienemit
selbstklebendem Schaumband, Gewebestreifen und
Folienabdeckung.
 Ausführung:
- Fensterposition: in Mauerwerksebene
- Fenstergröße:  2,5 m²
- Dämmstoffdicke: 160 mm
- Hellbezugswert:  20 (Fassade und Rahmen)
Erzeugnis: Capatect-Anputzprofil 694/20
Verbrauch: 1 m/m
o. glw.
Menge: 630,000 m

**3.1.300 Gewebe-Eckschutz**
Kantenschutz aus Glasgewebewinkel mit Kunststoff-Innenw
inkel an allen Außenecken, Kanten undFensterleibungen m
it Armierungsmasse anbringen.
Länge: 2500 mm
Schenkellänge: 100 x 230 mm
Erzeugnis: Capatect-Gewebe-Eckschutz 657
Verbrauch: 1 m/m
o. glw.
Menge: 2000,000 m

**3.1.310 Tropfkantenprofil**
Fluchtrechte Verlegung eines Kantenprofiles mit beidsei
tigem integriertem Gewebestreifen zur  Ausbildung von T
ropfkanten, z.B. bei  Balkonuntersichten, Versätzen, St
ürzen u.a.  Fachgerecht in die Armierungsmasse einbette
n und  planspachteln. Produkt: Capatect Tropfkantenprof
il 668/00 Verbrauch: 1 m/m
o. glw.
Menge: 125,000 m

**3.1.320 Fugendichtband**
Anschlußfugen an angrenzende Bauteile ausbilden mit exp
andierendem Fugendichtband.
Fugenbreite: 2 - 6 mm
Erzeugnis: Capatect-Fugendichtband 2D 054/00, 2 - 6 mm
Verbrauch: 1 m/m
o. glw.
Menge: 840,000 m

**3.1.330 Armierung im Sturz-/Laibungsbereich**
Armierungselement im Sturz-/Laibungsbereich mitDiagonal
armierung aus einem Glasgewebe-Formteil an allen Gebäud
eöffnungsecken vollflächig in dieArmierungsschicht einb
etten.
Laibungstiefe bis 20 cm
Maschenweite: 4 x 4 mm
Erzeugnis: Capatect-Sturzeckwinkel 651/20
Verbrauch: 1 St/Ecke
o.glw.
Menge: 408,000 Stk

**3.1.340 Fensterlaibungen und Faschenausbildung**
Glattputzbeschichtung als Laibungsausbildungaus mineral
ischem Werktrockenmörtel.Laibungstiefe: ca. 25 cm
Fensterfasche: 4 cm
Schichtdicke: ca. 2 - 3 mm
Erzeugnis: Capatect-Feinspachtel 195
Verbrauch: 0,2 kg/m
o. glw
Menge: 630,000 m

**3.1.350 Glattputz im Sockelbereich**
Glattputz im Sockelbereich aus mineralischem Werktrocke
nmörtel. (Mörtelgruppe PIII nach DIN V 18 550 /DIN EN
998-1, Festigkeitsklasse CS III nach DIN EN 998-1)
Schichtdicke: ca. 2 - 3 mm
Farbton: weiß
Erzeugnis: Capatect-ArmaReno Socke
lVerbrauch: 4,5 kg/m²
o. glw
Menge: 52,000 m2

**3.1.360 Mineral-Fassadenleichtputz**
Strukturputz aus mineralischem Werktrockenmörtel mit
Leichtzuschlagstoffen auf Kalk-Zement-Basis.
Körnung: ca. 3,0 mm
Struktur: Kratzputz-Struktur
Farbton: Standardfarbton gemäß Technischer Information
Erzeugnis: Capatect-Mineral-Leichtputz K 30
Verbrauch: 2,8 kg/m²
Mineral-Fassadenleichtputz, Kratzputz-Struktur, 3,0 mm,
Capatect-Mineral-Leichtputz
o.glw.
Menge: 2170,000 m2

**3.1.370 Egalisationsbeschichtung**
Egalisationsbeschichtung der verputzten Fassadenflächem
it Dispersions-Silikatfarbe in einem Arbeitsgang,wasser
verdünnbar, matt.
Farbton: weiß
Erzeugnis: Sylitolr Finish 130
Verbrauch: 250 ml/m²
o. glw.

Hinweis: Die Erstellung eines Farbkonzeptes in
Abstimmung mit dem AG und visualisiert vom
Farbhersteller ist in diese Pos.
einzukalkulieren.
Menge: 2540,000 m2

**3.1.380 Farbtonzulage für Hellbezugswerte 70 bis 100**
Menge: 2000,000 m2

**3.1.390 Farbtonzulage für Hellbezugswerte 40 bis 69**
Menge: 540,000 m2

**3.1.400 Farbtonzulage für Hellbezugswerte 39 bis 0**
*** Bedarfsposition ohne GB
Menge: 1,000 m2

**3.1.410 Laibung, Faschen in anderen Farbton**
Fensterlaibungen und Faschen mit
Dispersions-Silikatfarbe
in einem anderen Farton absetzen. (nach Wahl AG)
Erzeugnis: Sylitolr Finish 130
Verbrauch: 50 ml/m
o. glw.
Menge: 630,000 m

**3.1.420 Abdichtungsanstriche, Oberputz/Perimeterdämmplatte**
Zwei Abdichtungsanstriche im Übergangsbereich Oberputz/
Perimeterdämmplatte, im erdberührten Bereich, zum
Schutz
vor aufsteigender Feuchtigkeit, mit organischer
Spachtelmasse, unter Beimischung von Zement, MV 1:1
Gew.-Teile.
Ausführung: gemäß Herstellervorschrift
Erzeugnis: Capatect-SockelFlex
Verbrauch: 1 kg/m²
o. glw.
Menge: 52,000 m2

**3.1.430 Anschlußfugen mit Acryl-Fugenweiß**
Anschlußfugen zu Fenstern und Türen mit Acryl-Fugenweiß
 versiegeln
Menge: 630,000 m

**3.1.440 Holzdachkasten beareiten**
Holzdachkasten beareiten bestehend aus:
-Untergrundvorbereitung, Holzteile schleifen und
Holzschutz auftragen (inkl. Grundierungsarbeiten)
-die vorbereiteten Holzflächen mehrfach (mind 2-fach)
nach Wahl AG lackieren (inkl. Grundierungsarbeiten)
Menge: 40,000 m2

**3.1.450 Metallflächen /Geländer**
*** Bedarfsposition ohne GB
Metallflächen /Geländer

Grund- und Schlussbeschichtung mit
Metallschutzbeschichtung
aus Styrol-Acryldispersion, seidenmatt, pigmentiert.
Technische Eigenschaften:
- Hohe Elastizität und Haftfestigkeit
- Blei- und chromatfrei
- Beständig gegen verdünnte mineralische
Säuren, Alkalien und Salzlösungen
- Reißdehnung: ca. 200 %
Farbton: Hellgrau
Erzeugnis: Disboflex 480 Metallschutz
Verbrauch: 0,32 l/m²
Hinweis: Eine Trockenschichtdicke von 350 µm
in 2 Arbeitsgängen muss erreicht werden.

oder gleichwertig
Menge: 1,000 m

### Bereich 4 Fensterbänke

#### Abschnitt 4.1 Fensterbänke

**4.1.10 Fensterbänke ausbauen**
Vohandene Fensterbänke  ausbauen, abtransportieren und
fachgerecht entsorgen. Fensterbankbereich säubern.
Menge: 275,000 m

**4.1.20 Fensterbankprofil**
Fensterbank-Grundprofil aus beschichtetem Aluminium mit
aufgesteckten Bordprofilen mit Dehnungskeder,
schlagregendicht bis 450 Pa (IFT-Prüfzeugnis
10538704/5, nicht hinterlüfteter Einbau) liefern und
montieren.

Vor der Bestellung sind die genauen Maße gemäß
Anleitung des Herstellers am Objekt zu prüfen.

Ausführung:
natur-eloxiert,

Ausladung: bis 450 mm

Produkt:*StoFentra Fensterbankprofil
*Sto-Fensterbankband
oder gleichwertig
Menge: 275,000 m

**4.1.30 Bordprofil**
Bordprofile auf das Fensterbankprofil aufstecken.
Fugendichtband zwischen Fensterbank-Anschraubsteg und
Fensterrahmen anbringen. Hohlräume unter den
Fensterbänken sind mit Füllschaum auszuschäumen.
Fensterbankanker gemäß den Verarbeitungsrichtlinien des
Herstellers anbringen. Die Fensterbänke müssen
regendicht ohne Behinderung der Dehnung eingepasst
werden. Spezial-Bordprofile und soweit erforderlich
Überlängendehnprofil(e) sowie Systemanschlüsse
(Anschluss- und Dichtungsfugen) gemäß separater
Position.

Produkt:*StoFentra Bordprofil Uni
oder gleichwertig
Menge: 275,000 m

**4.1.40 Zulage Anti-Dröhn-Belag**
Fentra Antidröhnbelag als vorbeugende Maßnahme zur
Geräuschminderung
(z.B. Regen) wird bereits werkseitig unter der
Fensterbank aufgebracht (falls mitbestellt).

Produkt:*StoFentra Antidröhnbelag Profi
oder gleichwertig
Menge: 275,000 m

**4.1.50 Zulage Balkonaustritt mit Längsriffelung / Tränenblech**
Menge: 32,000 m

**4.1.60 Anschlussfuge an Bordprofil**
Schnell expandierendes Fugendichtband mit seitenflächig
imprägniertem Weichschaumstoff, schlagregendicht nach
DIN 18542 BG1, liefern und und Anschlussfuge zum
Bordprofil schlagregendicht herstellen.

Fugendichtband an der Fugenflanke vorkleben.
Dämmplatten press gegenstoßen. Armierungsschicht bis
zum Fugenrand führen. Fugendichtband mit
Schlussbeschichtung überdecken. Kellenschnitt
herstellen.

Hinweis: Fensteranschluss bei WDVS "Das Gewerkeloch"
Die Profilnute durchbricht Funktionsebene und muss im
Eckbereich geschlossen werden (einzukalkulieren)

Fugendichtband Typ:
Produkt:*Sto-Fugendichtband 2D
oder gleichwertig
Menge: 275,000 m

### Bereich 5 Balkonböden

#### Abschnitt 5.1 Balkonböden

**5.1.10 PMMA Balkonabdichtung**
*** Bedarfsposition ohne GB
PMMA Balkonabdichtung, Estrichflächen von Balkonen als
Balkonflächenabdichtungssystem mit 2-K-komponentigen
Epoxiharzbeschichtungen mit Gewebeeinlage gemäß
Herstellervorschrift beschichten, incl.
- Vorbereitung des Untergrundes durch Schleifen der
Oberfläche
- Grundierung/Haftbrücke
-Abdichtung 1. Lage mit Spezialflieseneinlage
- Abdichtung 2. Lage / Nutzschicht
- Versiegelung inkl. eingestreuter Farbchips
Menge: 1,000 m2

**5.1.20 Zulage Wandanschluss**
*** Bedarfsposition ohne GB
Wandanschluss, Zulage vertikaler Abschluß zur Position
für die Aufkantung mit Gewebeeinlage, Höhe bis. 15 cm
Ausführung gemäß Herstellervorschrift incl.
Fugenüberbrückung.
Menge: 1,000 m

**5.1.30 Schützen der Balkone vor unerlaubten Zutritt**
Schützen der Balkone vor unerlaubten Zutritt aus den
Wohnungen mittels Holzlattung, OSB-Platten, o. ä.
Menge: 21,000 Stk

**5.1.40 Sammelbeprobung der Abdichtung (Bitumen auf Asbest, KMF und PAK)**
Sammelbeprobung der Abdichtung (Bitumen auf Asbest, KMF
und PAK) inkl. Analyse
Menge: 1,000 psch

**5.1.50 Zulage Entsorgung PAK**
*** Bedarfsposition ohne GB
Zulage fachgerechte Entsorgung PAK, inkl.
Einzelentsorgungsnachweis
Menge: 1,000 TO

**5.1.60 Zulage Entsorgung Asbest**
*** Bedarfsposition ohne GB
Zulage fachgerechte Entsorgung Asbest, inkl.
Einzelentsorgungsnachweis
Menge: 1,000 TO

**5.1.70 Zulage Entsorgung KMF**
*** Bedarfsposition ohne GB
Zulage fachgerechte Entsorgung KMF, inkl.
Einzelentsorgungsnachweis
Menge: 1,000 TO

**5.1.80 Abbruch Balkondeckenputz**
*** Bedarfsposition ohne GB
Menge: 90,000 m2

**5.1.90 Abbruch Innenwandputz**
Menge: 200,000 m2

**5.1.100 Abbruch Außenwandputz**
Menge: 100,000 m2

**5.1.110 Oberbelag entfernen Estrich anrauhen**
Oberbelag entfernen Estrich anrauhen
lose alte Beschichtung entfernen und entsorgen.
Nach Prüfung des Estrichs diesen anrauhen und für die
weitere Bearbeitung vorbereiten wie Grundierung,
Primer, Ausgleich zur Aufnahme der Beschichtung gem.
Herstellervorgaben
Menge: 80,000 m2

**5.1.120 Abbruch Balkonböden bis zur Rohdecke inkl. Abdichtungen**
Menge: 10,000 m2

**5.1.130 Maueranker freistemmen, entrosten, Korrosionsschutz auftragen, Öffnungen zumauern**
Menge: 10,000 m

**5.1.140 Bearbeiten Stahlträger inkl. Tropfkantenprofil**
Menge: 10,000 m

**5.1.150 Unterbeton herstellen**
Menge: 10,000 m2

**5.1.160 Zementestrich, Drainageestrich im Gefälle herstellen**
Zementestrich, Drainageestrich im Gefälle herstellen
Zementestrich als Gefälleestrich herstellen, ZE 30,
faserbewehrt. 4 -8 cm, Gefälle zum Einlauf hin,
Oberfläche gefilzt.
Menge: 10,000 m2

**5.1.170 Unterschnitte zur Fassade herstellen**
Menge: 200,000 m

**5.1.180 Schwelle an den Balkontüren einschalen und betonieren**
Menge: 21,000 Stk

**5.1.190 Putzausgleichsschicht Balkoninnenwände herstellen**
Menge: 200,000 m2

**5.1.200 Putzausgleichsschicht Balkonaußenwände herstellen**
Menge: 100,000 m2

**5.1.210 Putzausgleichsschicht Balkondecken herstellen**
*** Bedarfsposition ohne GB
Menge: 90,000 m2

**5.1.220 Bitumenvoranstrich aufbringen**
Menge: 10,000 m2

**5.1.230 2-lagige Bitumenabdichtung herstellen**
Menge: 10,000 m2

**5.1.240 Fußbodenentwässerung ausstemmen**
Fußbodenentwässerung ausstemmen und entsorgen i
Menge: 21,000 Stk

**5.1.250 neuen Fußbodenablauf DN 50 Loro X einbauen**
neuen Fußbodenablauf einbauen inkl. Kernbohrung
Balkonablauftöpfe aus verz. Stahl Farbrikat: Loro-x
Serie GF DN 50 seitlich liefern und montieren.
o. glw.
Menge: 21,000 Stk

**5.1.260 Entwässerungen einschalen und ausbetonieren**
Entwässerungen einschalen und ausbetonieren
FE-Deckendurchbruch der Balkondecke mit Beton, C25/30,
schließen, inkl. Schalungsarbeiten FE.
Menge: 21,000 Stk

**5.1.270 Alte Notüberläufe demontieren und fachgerecht entsorgen.**
*** Bedarfsposition ohne GB
Menge: 21,000 Stk

**5.1.280 Balkonnotüberlauf herstellen**
*** Bedarfsposition ohne GB
Balkonnotüberlauf herstellen
Notüberläufe liefern und fachgerecht einsetzen,
Notspeier aus Titanzink, 0,7 mm, DN 40, Länge bis 500
mm, Flansch 150 x 1250 mm, inkl. neuesLoch in
Balkonbrüstung, Kernbohrung ca. 40 mm.
Menge: 21,000 Stk

**5.1.290 Balkonablaufrohr demontieren und fachgerecht entsorgen.**
Balkonablaufrohr demontieren und fachgerecht entsorgen.
a. ca. 4,0 m
Menge: 21,000 Stk

**5.1.300 Balkonablaufrohr lierfern und montieren**
Balkonablaufrohr aus verz. Stahlrohr a. ca. 4,0 m,
Farbrikat: Loro-x DN 70 lierfern und montieren.
o. glw.
Menge: 21,000 Stk

**5.1.310 Abzweig oder Reduktionswinkel liefern und montieren**
Abzweig oder Reduktionswinkel aus verz. Stahlrohr,
Fabrikat: Loro-x DN70x50 liefern und montieren, inkl.
aller Dichtelemente.
o. glw.
Menge: 21,000 Stk

**5.1.320 Bogen 15 ° - 87 ° liefern und montieren**
Bogen 15 ° - 87 ° aus verz. Stahlrohr, Fabrikat: Loro-x
DN 70 liefern und montieren, inkl. der erforderlichen
Dichtelmente.
Menge: 21,000 Stk

**5.1.330 Anschluss an Fallrohre herstellen, inkl. Lieferung der Rohre und Bögen**
Menge: 21,000 Stk

**5.1.340 Gefälleausgleich aus Epoxidharzmörtel herstellen**
Menge: 10,000 m2

**5.1.350 Kratzspachtelung zur Egalisierung herstellen**
Menge: 10,000 m2

**5.1.360 Herstellen einer Hohlkehle**
Herstellen einer Hohlkehle mit einem zweikomponentigen
Epoxidharz
Menge: 200,000 lfm

**5.1.370 Fugenmasse einbringen**
Menge: 200,000 lfm

**5.1.380 Aufbringen einer Beschichtung**
Aufbringen einer Beschichtung aus einem
einkomponentigen
Polyyuretanharz, StoPur EA200 RAL 7032 o. glw.
Menge: 90,000 m2

**5.1.390 loses Einstreuen von farbigen Chips 3mm**
Menge: 90,000 m2

**5.1.400 Siebaufsatz für Bodeneinlauf**
Menge: 21,000 Stk

### Bereich 6 Klempnerarbeiten

#### Abschnitt 6.1 Klempnerarbeiten

**6.1.10 Balkonwindschutz demontieren und entsorgen**
Balkonwindschutz demontieren und entsorgen

Vor Entsorung des Balkonwindschutz ist die
Wiederverwendung dieser mit der Bauleitung zu
besprechen.
(Lagerung bauseits)
Menge: 10,000 Stk

**6.1.20 Brüstungsabdeckung inkl. Blumenkastengitter demontieren und entsorgen**
Brüstungsabdeckung demontieren und entsorgen inkl.
Blumenkastengittererhöhung

Vor Entsorung der Blumenkastengittererhöhung ist die
Wiederverwendung dieser mit der Bauleitung zu
besprechen.
(Lagerung bauseits)
Menge: 95,000 m

**6.1.30 Zinkbalkonbrüstungsabdeckung 0,7 mm liefern und montieren**
Zinkbalkonbrüstungsabdeckung 0,7 mm liefern und
fachgerecht montieren inkl. Eckausbildung

max. Zuschnitt 500 mm
Menge: 95,000 m

**6.1.40 Wiedereinbau der Blumenkastengittererhöhungen**
*** Bedarfsposition ohne GB
Wiedereinbau der Blumenkastengittererhöhungen
inkl. Vorbereitung und Grund- sowie Schlussbeschichtung

Grund und Schlussbeschichtung mit
Metallschutzbeschichtung
aus Styrol-Acryldispersion, seidenmatt, pigmentiert.
Technische Eigenschaften:
- Hohe Elastizität und Haftfestigkeit
- Blei- und chromatfrei
- Beständig gegen verdünnte mineralische
Säuren, Alkalien und Salzlösungen
- Reißdehnung: ca. 200 %
Farbton: Hellgrau
Erzeugnis: Disboflex 480 Metallschutz
Verbrauch: 0,32 l/m²
Hinweis: Eine Trockenschichtdicke von 350 µm
in 2 Arbeitsgängen muss erreicht werden.

oder gleichwertig
Menge: 95,000 m

**6.1.50 Brüstungserhöhung Blumenkastengitter**
*** Bedarfsposition ohne GB
Brüstungserhöhung Blumenkastengitter auf 900 mm bzw.
1100 mm (ab 12 m Absturzhöhe)

Ausführung Flachstahl, Ausführung in Stahl S235JR
jedoch feuerverzinkt

inkl. Einrichten, Transport, Kleinmaterial allgemein
(Diverse Befestigungs- und Verbrauchsmaterialien) sowie
Montage
Menge: 95,000 m

**6.1.60 Fallrohr abgerissen**
Abriss Fallrohre

Vorhandene Regenfallrohre samt Rohrschellen
abnehmen und entsorgen.
Inklusive Container- und Deponiegebühren.

inkl. provisorische Fallrohre mittels Schlauch
herstellen
welche vor Neumnontage demontiert und entsorgt werden
müssen.
Menge: 100,000 m

**6.1.70 Fallrohr 120 mm geliefert und montiert**
Fallrohr DN 120

Regenfallrohr, rund, Nenngröße 120 mm,
maschinell innengelötet, inkl. feuerverzinkten
Rohrschellen, nichtrostender Ringschraube, Wulst
und Scharnier herstellen. Rohrwulste oder Nasen
über den Rohrschellen als Auflager anlöten.
Menge: 100,000 m

**6.1.80 Rohrbogen bis 87° geliefert und montiert**
Rohrbogen bis 87°

Fallrohrbogen bis  87° aus Titanzink, d = 120 mm,
maschinell innengelötet, liefern und fachgerecht
einbauen.
Menge: 10,000 St

**6.1.90 Standrohr geliefert und montiert**
Standrohr

Standrohr, passend zum Fallrohr in Material
und Durchmesser, liefern und an Fallrohr und
Entwässerung anschließen.
Menge: 1,000 St

**6.1.100 Dachrinne abgerissen**
*** Bedarfsposition ohne GB
Abriss Dachrinne

Vorhandene Dachrinne samt Rinneisen abnehmen, vom Dach bringen und entsorgen.
Inklusive Container- und Deponiegebühren.
Menge: 90,000 m

**6.1.110 Hängedachrinne aus Titanzink**
*** Bedarfsposition ohne GB
Dachrinne

Hängedachrinne, Nenngröße 400 mm, Dicke
0,7 mm, Standardlänge 3 m, inkl. Rinnenhaltern
liefern und durchlaufend montieren.
Rinnenhalter in die Traufbohle einlassen und mit
korrosionsgeschützten Befestigern montieren.
Einzellängen weichlötend verbinden.
Menge: 90,000 m

**6.1.120 Rinnenboden geliefert und angelötet**
*** Bedarfsposition ohne GB
Rinnenboden

Rinnenendstück mit gebördeltem Kragen, passend
zu vorbeschriebener Dachrinne DN 400 mm,
liefern und am Rinnenende anlöten.
Menge: 8,000 St

**6.1.130 Dehnungsausgleich geliefert und eingelötet**
*** Bedarfsposition ohne GB
Dehnungsausgleich

Halbrunde Dehnungsausgleicher (Dilatation),
passend zur Rinne DN 400 mm, liefern und als
Zulage in die Längen einlöten.
Menge: 8,000 St

**6.1.140 Rinnenwinkel außen geliefert und angelötet**
*** Bedarfsposition ohne GB
Rinnenwinkel

Rinnenwinkel, 90° außen, aus einem Stück
tiefgezogen, passend zu vorbeschriebener
Dachrinne liefern und an beiden Rinnenenden
anlöten.
Menge: 8,000 St

**6.1.150 Rinnwinkel innen geliefert und angelötet**
*** Bedarfsposition ohne GB
Rinnenwinkel

Rinnenwinkel, 90° innen, aus einem Stück
tiefgezogen, passend zu vorbeschriebener
Dachrinne liefern und an beiden Rinnenenden
anlöten.
Menge: 8,000 St

**6.1.160 Einhangstutzen geliefert und eingebaut**
*** Bedarfsposition ohne GB
Einhangstutzen DN 400

Rinneneinhangstutzen, halbrund, gerade, in Form
und Farbe passend zur Dachrinne liefern und wie
folgt montieren: Ovales Loch in die Rinne
schneiden und den Rand nach unten bördeln.
Vordere Aufkantung des Einhangstutzen
einhängen und hintere Aufkantung um den
Wasserfalz klemmen.
Menge: 8,000 St

**6.1.170 Laubsieb geliefert und eingesetzt**
*** Bedarfsposition ohne GB
Laubsieb

Laubsieb aus Drahtgeflecht, passend zu
vorbeschriebener Rinne, liefern und in den
Rinnenablauf einsetzen.
Menge: 8,000 St

**6.1.180 Schutzanstrich:**
*** Bedarfsposition ohne GB
Schutzanstrich:
Anstrich der Innenflächen der Dachrinnen und
Sichtflächen der Traufeinhangbleche mit einer
Spezial-Zink-Korrosionsschutzfarbe.
Menge: 90,000 m

**6.1.190 Traufblech geliefert und montiert**
*** Bedarfsposition ohne GB
Traufblech

Traufeinlaufblech aus Titanzink, d = 0,7 mm,
Zuschnitt 250 mm, liefern und durchdringungsfrei
mit Haften parallel zur Traufe fixieren.
Menge: 90,000 m

### Bereich 7 Sonstiges

#### Abschnitt 7.1 Sonstiges

**7.1.10 Für unvorherzusehende Stundenlohnarb.**
Für unvorherzusehende Stundenlohnarb.
nach Angabe der Bauleitung z. Nachweis
für einen Facharbeiter
Menge: 20,000 Std

**7.1.20 wie vor,**
*** Bedarfsposition ohne GB
wie vor,
für einen Bauhelfer
Menge: 1,000 Std

**7.1.30 wie vor,**
*** Bedarfsposition ohne GB
wie vor,
für einen Auszubildenden
Menge: 1,000 Std

**7.1.40 Nistkästen Mauersegler**
Nistkästen Mauersegler
liefern und montieren
Typ MSHE-UP-15 Einbauversion mit Putzring
für Unterputzmontage
o. glw
Menge: 5,000 Stk

**7.1.50 Nistkästen Fledermaus**
Nistkästen Fledermaus
liefern und montieren
Typ FGUP Einbauversion mit Putzring
für Unterputzmontage
o. glw.
Menge: 2,000 Stk

**7.1.60 Strafe Missachtung der Baustellenordnung und Verhalten auf der Baustelle**
*** Bedarfsposition ohne GB
Strafe Missachtung der Baustellenordnung und Verhalten
auf der Baustelle:
Zur Wahrung der Sicherheit auf der Baustelle wird bei
folgenden Delikten eine Strafe in Form eines Abzugs je
Fall fällig:
-Bauhelm (1 Ermahnung)
-S3 Schutzschuhe (1 Ermahnung)
-Alkohol (in Verbindung mit Verweis von der Baustelle)
-Drogen (In Verbindung mit Verweis von der Baustelle)
Menge: 1,000 Stk

USt %: 19,00
